# Rahmenvertrag Helikopter Baumfällmaßnahmen
Angebotsaufforderung (GAEB 90, DA83)
DV-Nummer: 2026-02
Eröffnung: 04.12.25
Währung: EUR
Auftraggeber: Stadtverwaltung Pirmasens, Garten- und Friedhofsamt, Am Wald

## Rahmenvertrag über Helikopter Baumfällma
Datum: 06.10.26

*Hinweis*
Die Stadt Pirmasens verfügt über mehrere große
Parkanlagen darunter die
größte Anlage der Waldfriedhof mit einer Gesamtfläche
von 48ha.
Hierbei handelt es sich um eine Waldfläche die vor
rund 100 Jahren
zu einem Friedhof ausgebaut wurde. Der Waldfriedhof
Pirmasens ist als
Zonen Denkmal ausgewiesen.
Auf dem Areal des Waldfriedhof Pirmasens stehen rund
18.000 Bäume
hier von müssen jährlich zwischen 40 und 130 Bäume
entnommen werden.
Eine Übersicht des Gesamtbereichs kann der
Übersichtskarte entnommen werden.
Die Anzahl der zu entnehmenden Bäume ergibt sich durch
die Jährliche
Baumkontrolle sowie der eventuellen Schädigung durch
den Borkenkäfer
im Fichten Bestand.
Desweitern können vereinzelt Bäume in den übrigen groß
Parkanlagen der
Stadt Pirmasens hinzukommen.
Durch das schwierige Gelände des Waldfriedhof
Pirmasens und den sensiblen
Bereich eines Friedhofs muss mit äußerster Genauigkeit
und mit dementsprechender
Sorgfalt gearbeitet werden.
Ziel der Maßnahme ist die Wiederherstellung der
Verkehrssicherheit.
Die Maßnahmen sollen einmal jährlich im Zeitraum vom
01.November bis
28./29. Februar durchgeführt werden.

Die Arbeiten beinhalten : Baumfällung mittels
Helicopter - Stehende Baumentnahme
Die Bäume befinden sich auf dem öffentlichen Gelände
des
Waldfriedhof Pirmasens sowie Parkanlagen im
Stadtgebiet Pirmasens.

Im Bereich Waldfriedhof stehen 90% der Bäume in
Grababteilungen,
somit sind Grabanlagen in unmittelbarer Nähe. Die
verbleibenden
10% der Bäume stehen am Rande von Grababteilungen hier
sind keine
Grabanlagen vorhanden. Detaillierte Angaben zum
Standort der Bäume
werden jährlich vor Maßnahmenbeginn bereitgestellt.
Die Bäume werden im Vorfeld der Maßnahme farblich
markiert.
Der Waldfriedhof hat eine Gesamtfläche von ca. 48 ha
und kann
mit Fahrzeugen bis 7,5t befahren werden.
Als Ablegefläche der gefällten Bäume steht ein direkt
an den
Waldfriedhof grenzendes Seitental zur Verfügung.
Hier ist auch eine mögliche Start u. Landefläche für
den
Helicopter (25 x 25m). Desweitern würden optional zwei
weitere Flächen für
Start u. Landung zur Verfügung stehen. Alle Start und
Landeflächen sind
mit LKWs bis 40t anfahrbar.
Der Waldfriedhof wird für die Durchführung der
Maßnahme vollgesperrt. Diese
Sperrung wird allerdings auf maximal zwei Tag
beschränkt, da ein längeres ausetzten des
Bestattungsdienstes nicht möglich ist. Somit muss der
Helicopter
eine minimum Traglast / Transportgewicht von 2400kg
aufweisen. Damit eine
Abarbeitung in kürzester Zeit gewährleistet werden kann
Dabei ist die Einhaltung aller UVV und BG Vorschriften
bezugnehmend
auf alle anzuwendeten Arbeitsverfahren unumgänglich.
Eine vorherige Besichtigung des Grundstückes und der
zu fällenden Bäume vor Angebotsabgabe ist unbedingt
notwendig.
Der Bestattungsdienst wird für diese Tage ausgesetzt,
dadurch ist eine genaue Terminabsprache im Vorfeld
unumgänglich.

Das Aufarbeiten der gefällten Bäume auf dem
Ablegeplatz wird durch
den Wirtschafts- und Servicebetrieb der Stadt
Pirmasens durchgeführt.
Am Tag der Baumfällungen stehen drei Mitarbeiter und
eine Forstmaschine/
Bagger mit Forstgreifzange zur Koordinierung bereit.

Besondere Sorgfalt ist auf den Schutz der Gräber,
Denkmäler und umliegenden
Strukturen zu legen, da diese unter Denkmalschutz
stehen.
Für entstandene Schäden an Grabanlagen oder sonstiger
Friedhofseinrichtung
haftet der Auftragnehmer. Dies umfasst sowohl
unmittelbare Schäden durch
Fällmaterial als auch Schäden durch den Helikopter.
Hierbei sollte der
Abwind (Downwash) des Helikopters beachtet werden
damit Schäden
an Grabbepflanzung bzw Grabschmuck vermieden werden.
Um solche Schäden zu minimieren, sind entsprechende
Schutzmaßnahmen im
Vorfeld, sowie das Sichern von losen Gegenständen und
das eventuelle Abdecken
empfindlicher Bereiche zu treffen.
Entstandene Schäden sind unverzüglich der
Friedhofsverwaltung zu
melden.
Eine eventuelle Schadensabwicklung läuft informell
über die Friedhofs-
Verwaltung jedoch dann zwischen AN und Geschädigten.

Im Bereich Städtischer Parkanlagen werden auch hier
die Anlagen für den
Zeitraum der Maßnahme vollgesperrt
Die Bäume werden auch hier im Vorfeld der Maßnahme
farblich markiert.
Ablageflächen stehen auch hier innerhalb der
Parkanlagen zur Verfügung.

Bei Angebotsabgabe sind die Skt-Bescheinigungen oder
vergleichbare
Zertifizierungen der ausführenden Kletterer beizufügen.
Diese Zertifikate und Bescheinigungen müssen auf der
Baustelle
vorhanden sein und sind den zuständigen Behörden bzw.
dem
Auftraggeber auf Verlangen vorzuzeigen.

### Titel 01 Positionierung und Baustelleneinrichtung

**01.1 Positionierung und Überflug**
Positionierung und Überflug des Helicopters

Kosten für Überflug des Helikopters zum Einsatzort
Pirmasens
Waldfriedhof sowie Bereitstellung des Helikopters zur
Durchführung der arbeiten

Leistung je Einzelauftrag
Menge: 2,000 psch

**01.2 Baustelleneinrichtung und Installation**
Baustelleneinrichtung und herstellen der Infrastruktur

Herstellen der benötigten Infrastruktur zur Abwicklung
von
Helikopter Starts und Landungen. Sowie die
Bereitstellung der
Betankung des Helikopters.

Leistung je Einzelauftrag
Menge: 2,000 psch

### Titel 02 Leistungsverzeichnis Baumfällungen mitte

**02.1 Rotation Baumfällung Stehende Baumentnahme mittels Helicopter**
Die zufällenden Bäume haben eine
Höhe: 20 - 50 m
und einen
BHD: 40 - 100 cm
Die Baumarten umfassen Pinus syl., Picea ab., Fagus
syl.,
Quercus rob., Betula pen. und Pseudotsuga men.
Der längste Flugweg von Ablagepunkt zum Baum beträgt
Luftlinie ca. 1000m

In der Rotation inbegriffen sind
Vorbereitung der Bäume zum Transport
Stehende Baumfällung mittels Helicopter
Ablage der Bäume auf der Ablagefläche

Die Aufarbeitung erfolgt durch den Wirtschafts- und
Servicebetrieb der Stadt Pirmasens

Jährlich würden zwischen 40 und 130 Bäume entnommen

Geschätze max Gesamtmenge
Menge: 432,000 St

USt %: 19,00
